# VetroMount Side
Bill of quantities (GAEB DA XML 3.2, DA80)
Currency: EUR
Written by: GXML Toolbox V3.2 R20131118/ GXML Toolbox V3.2 R20140703, GAEB-Online 2018, 22.11.2019

## Bohle NL: VetroMount Side

*Note: Fabrikantinformatie*
Bohle AG
Dieselstraße 10
42781 Haan
Telefoon +31 318 553151
info@bohle.nl
www.bohle.com

### 01 glazen balustrade

**01.01 VetroMount zijmontage**
Specificaties van de fabrikant:
Bohle AG
Dieselstraße 10
42781 Haan
Tel.: +31 318 553151
 Email.: info@bohle.nl

1.0 Systeembeschrijving

VetroMount is een modulair systeem, voor volledig glazen balustrades voor zijmontage, bestaande uit een montageprofiel, randbescherming, glas en toebehoren.
Het VetroMount systeem is geschikt voor binnen- en buitengebruik en wordt geleverd met een geannodiseerde laagdikte van 25µm.

De leuninghoogtes zijn afhankelijk van de geldende bouwvoorschriften en liggen in de regel minstens 90 cm, 100 cm of 110 cm boven de afgewerkte bekleding, afhankelijk van de valhoogte.

De afstand tussen verticaal, diagonaal of horizontaal gelegde bekledingsprofielen en hun
de afstand tot de vloer, tot de wand en tot de voorrand van de vloer is niet algemeen geregeld, en dienen daarom nagevraagd te worden aan de verantwoordelijke bouwautoriteit.

Certificering: Algemeen keuringsattestcertificaat van de bouwinspectie op basis van DIN 18008 -4.
Statische verificatie: Geteste type statica voor de statische belasting van rondhout en wind

Technische beschrijving, kwaliteitskenmerken

Modulair railingsysteem, schok- en slipvast, permanent UV-bestendig, permanent vormvast, snel en eenvoudig te installeren, geen laswerk nodig.
Het glas wordt geïnstalleerd zonder boorgaten en kan gemakkelijk worden vervangen in geval van breuk.
LED-verlichting kan optioneel in het glasopslagsysteem worden geïntegreerd.

() Lineaire belasting: 1,0 kN/m (openbare ruimte)
() Lineaire belasting 0,5 kN/m (privé-zone)

1.1 Profiel voor de montage op een betonnen vloer
- Profiel voor 2500mm, aluminium geanodiseerd E6/C0 ..................lm.
- Profiel voor 5000mm, aluminium geanodiseerd E6/C0 .................lm.

1.2 Montageset voor glasdiktes van 12,76 mm tot 21,52 mm voor de bevestiging van het glas.

* Glasdikte afhankelijk van leuninghoogte, overspanning en gebruik,  of volgens statische eisen

1.3 Afdekprofiel:
Afdekprofiel boven E6/C0 ...........................lm (Let op: Gebruik kan tweezijdig)
Afdekprofiel boven  E4/C31 ...............................lm (Let op: Gebruik kan tweezijdig).
Afdekprofiel zijkant E6/C0................................lm (Let op: Gebruik kan tweezijdig).
Afdekprofiel zijkant E4/C31............................................lm (Let op: Gebruik kan tweezijdig).
Afdekprofiel compleet E6/C0...........................lm (Let op: gebruik de luchtzijde)
Afdekprofiel compleet E4/C31..............................lm (Let op: gebruik de luchtzijde)

1.4 Leuning glasprofiel:
- U - Profiel .............lm

- Roestvrij stalen leuning vierkant .................lm
- Roestvrijstalen leuning rond Ø42,4mm.............lm.
        - Afdekkap leuning .....stuk
        - Rubberprofiel geschikt voor glasdikte .............................................lm.
        - Buisverbinder 90°.........stuks
        - Wandbevestigingen..............stuks (leuning bovenop)
        - Buisverbinder recht...........stuks

1.5 Accessoires:
- Eindkappen E6/C0 of E4/C31 geanodiseerd aluminium geanodiseerd...........stuks
       - Met afdekprofiel........stuks
       - Zonder afdekprofiel .......stuks
       - Voor trap met afdekprofiel ....stuks

- Stopper voor trapmontage .............stuks
- Verbindingsstiften...............stuks
- Montagehulp...................stuks
- bevestigingsmaterialen
Hilti HUS3-H. (binnen).................voor lopende meter....... doos van 50 stuks
Hilti HUS-HR..... (buiten).....voor lopende meter.......... doos van 25 stuks.
